# Flughafenstr. 35
Angebotsaufforderung (GAEB DA XML 3.2, DA83)
Projekt: 017114
Währung: EUR
Erstellt mit: GXML Toolbox V3.3 R20230829, iTWO_64 V24.0.454, 23.09.2026

## 01_271 ISO-Fenster
Datum: 23.09.2026

*Hinweis: Erläuterung zum Bauvorhaben*
BAUVORHABEN:Flughafenstraße 35
  12053 Berlin

GEWERK:ISO - Fenster

Angaben zum Bauwerk:
Mehrfamilienhaus, Baujahr 1900

Ausführungsort:
Vorderhaus, Hinterhaus

Ausführungszeitraum:
03.2027 - 05.2027

Sämtliche Vorbereitungsarbeiten wie Feinaufmaß, Werkplanung inkl. Freigaben, Bestellung und Lieferzeiten sind nach Rücksprache mit der Bauleitung im Vorfeld zu erfolgen. Start der Vorbereitungsarbeiten i.d.R. 6-8 Wochen vor Beginn der Bauausführung.
Bauleiter: Herr Koniaev
E-Mail: alexei.koniaev@covivio.immo

Baumaßnahmen:
Energetische Sanierung der Fassaden durch WDVS, sowie Erneuerung sämtlicher Fensteranlagen

Hinweis Fassadendämmung:
Für alle hofseitigigen und straßenseitigen Fassaden ist eine nachträgliche Fassadendämmung mit 160 mm WDVS und 20 bis 30mm Leibungsdämmung an den Fenstern vorgesehen.
Die Angaben sind bei der Werkplanung, sowie bei der Bauausführung zu berücksichtigen.

Hinweis Ortsbegehung:
Eine Ortsbegehung seitens AN ist zwingend vor Angebotsabgabe zu erfolgen und kann mit der Bauleitung abgestimmt werden. Die örtlichen Gegebenheiten sind bei der Kalkulation zu berücksichtigen.

*Hinweis: Fotos*
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
*Hinweis: A) ALLGEMEINE VORBEMERKUNGEN*
A) ALLGEMEINE VORBEMERKUNGEN FÜR LEISTUNGSVERZEICHNISSE (MLV)

=================================================================

A1) ALLGEMEINES

Diesem Leistungsverzeichnis liegen die "Zusätzliche Vertragsbedingungen für die Ausführung von Bauleistungen (Z-VOB/B)" der Covivio Immobilien GmbH in der bei Vertragsabschluß gültigen Fassung zugrunde.

Für nach diesem Leistungsverzeichnis auszuführende Leistungen gelten, ergänzend zur den jeweiligen Leistungsbeschreibungen der einzelnen Positionen, bei evtl. Widersprüchen in nachfolgend genannter Reihenfolge, folgende Bedingungen:

1. diese “allgemeine Vorbemerkungen für Leistungsverzeichnisse“ (A)
2. die sich anschließenden “allgemeine technische Vorbemerkungen“ (B)
3. die sich anschließenden “besondere technische Vorbemerkungen“ (für dieses Gewerk) (C)
4. die “Zusätzliche Vertragsbedingungen für die Ausführung von Bauleistungen Z-VOB/B“
5. Baustellenordnung der Covivio Immobilien GmbH in der jeweils gültigen Fassung

Mit Abgabe seines Angebotes bzw. Annahme des Vertrages erklärt der AN, dass von ihm sämtliche gesetzlichen, behördlichen und berufgenossenschaftlichen Auflagen erfüllt werden, die zur Ausführung der im LV beschriebenen Leistungen erforderlich sind.

Es dürfen nur solche Materialien verwendet werden, über die der AN das uneingeschränkte Eigentumsrecht besitzt und die vollkommen frei von Rechten Dritter sind.

Für die Ausführung der Arbeiten ist Fachpersonal in ausreichender Zahl einzusetzen.
Hierbei ist darauf zu achten, dass für die Ausführung sämtlicher Arbeiten unsere Baustellenordnung in der jeweils gültigen Fassung zu beachten ist, die dem ausführenden Fachpersonal in geeigneter Form zur Kenntnis zu geben ist.

A2) KUNDENDIENST

Die Arbeiten werden in, an oder in der Nähe bewohnter Häusern ausgeführt.

Der Auftraggeber (AG) erwartet vom AN tatkräftige Unterstützung bei den Bemühungen, berechtigten Mieterwünschen zu entsprechen. Dazu gehören insbesondere folgende Verpflichtungen:

1) Alle Handwerker/Mitarbeiter des AN haben die Verpflichtung, Kunden des AG (Mietern) höflich und hilfsbereit zu begegnen. In Gesprächen mit den Mietern ist das Bemühen von Covivio Immobilien GmbH um einen verbesserten Kundendienst herauszustellen.

2) Die Mieter betroffener Häuser sind rechtzeitig vor Durchführung der Reparaturarbeiten zu verständigen, ggf. durch Aushang im Treppenhaus oder auch individuelle Terminvereinbarung mit dem einzelnen Mieter.

3) Bei Arbeiten in Wohnungen/ Kellern sind Möbel und sonstiges Mietereigentum, Bodenflächen und angrenzende Bauteile etc. im Bereich der auszuführenden Arbeiten durch Folie, evtl. Schaltafeln oder Ähnliches zu schützen.

A3) PREISE

In den Einheitspreisen sind sämtliche Kosten, wie Lohn-, Material- und Nebenkosten enthalten, insbesondere auch:

1) Koordination / Terminabsprache(n) mit dem(den) Mieter(n) / Kundenbetreuer(n) / Bauleiter(n)

2) sämtliche Fahrt- und Transportkosten,

3) sämtliche tariflichen Zulagen wie z.B. Schmutz- und Staubzulagen, Zulagen für ekelerregende
Arbeiten etc.,

4) Befestigungsmittel aller Art; Hilfsstoffe wie Nägel, Bindedraht und Kleinmaterial sowie alle Baustoffe, die zur kompletten Erstellung der Leistung erforderlich sind,

5) die Abdeckung von Einrichtungsgegenständen zum Schutz vor Beschädigung und Verschmutzung (bei Arbeiten in Wohnungen/ Kellern)

6) das, ggf. tägliche, Säubern der Arbeitsstelle / Treppenhäusern

7) der Ausbau und Abtransport sowie die ordnungsgemäße Entsorgung, einschließlich Kippgebühren, sämtlichen Bauschutts und aller alter, schadhafter Teile. Teile, für die sich der AG eine generelle oder einzelfallbezogene Prüfung vorbehalten hat, sind bis zu diesem Zeitpunkt, längstens jedoch für die Dauer von 10 Wochen, vom AN vorzuhalten und dürfen erst danach entsorgt werden.

8) Alle weiteren Nebenleistungen, die zur Erfüllung der in den Leistungspositionen beschriebenen Hauptleistungen, unter Beachtung aller einschlägigen Vorschriften, erforderlich sind, im LV aber nicht gesondert aufgeführt sind.

Erforderliche Leistungen, die in den nachfolgenden Leistungspositionen nicht enthalten sind, sind der Abteilung Einkauf des AG, möglichst vor Ausführung, in Form eines Nachtragsangebotes zur Genehmigung aufzugeben. Die Preise für derartige Zusatzleistungen sind auf der Kalkulationsbasis der Einheitspreise dieses LV's zu kalkulieren und die Positionen sind so ausreichend und umfassend zu beschreiben, dass sowohl eine sachlich-fachliche als auch eine kalkulatorische Nachprüfung durch den AG gewährleistet ist, hierzu gehört insbesondere die Angabe der verfahrenen Stunden.

A4) SONSTIGES

Die in diesen Bedingungen festgelegten Pflichten hat der AN jedem Dritten aufzuerlegen, dessen er sich zur Erfüllung dieser Pflichten bedient.

*Hinweis: B) ALLGEMEINE TECHNISCHE VORBEMERKUNGEN*
B)  ALLGEMEINE TECHNISCHE VORBEMERKUNGEN
============================================

B1) ALLGEMEINES

Für Lieferung und Ausführung gelten neben dem Leistungsverzeichnis:

1.  die neuesten DIN-Vorschriften, VDE- und VDI-Richtlinien

2.  die Vorschriften der zuständigen Behörden (z.B. Bauaufsicht, Gewerbeaufsicht, Brandverhütung,
  TÜV, Berufsgenossenschaften und Versorgungsbetriebe,

3.  die Bestimmungen der Gerüstbauordnung

4.  die Festlegungen des jeweiligen Werkstoffherstellers. Die Werkstoffe müssen den
  geforderten Bedingungen der Leistungsbeschreibung entsprechen.
B2) FACHSPEZIFISCHE NACHWEISE

Fachspezifische Nachweise, z.B. für den Umgang mit Asbest, PAK, und dergleichen, sind auf Anforderung des (AG) jederzeit und umgehend zu erbringen

Bei wesentlichen Änderungen z.B. Ausscheiden eines befähigten Mitarbeiters oder Auslaufen eines befristeten Nachweises (z.B. Schweißnachweis) ist der AN verpflichtet dies unverzüglich beim (AG) schriftlich anzuzeigen. Ebenso sind die jeweils gültigen Unfallverhütungsvorschriften zu beachten und unbedingt einzuhalten.

B3) GEBÄUDESCHÄDEN

Falls dem AN bei der Durchführung von Reparaturarbeiten weitere Gebäudeschäden bekannt werden (auch an anderen Gewerken), so hat er dem zuständigen Bauleiter des AG hierüber umgehend zu unterrichten.

B4) LAGER- UND ABSTELLFLÄCHEN

Die Errichtung von Lager- und Arbeitsplätzen ist mit der jeweiligen Bauleitung vorher abzustimmen.

Baustoffe und Bauteile dürfen nicht in den Treppenhäusern und/oder auf anderen
Verkehrsflächen gelagert werden.

Bauschutt darf grundsätzlich nicht im Gebäude gelagert werden.

B5) BEDINGUNGEN FÜR DIE ENTSORGUNG VON ABFÄLLEN

Der AN ist verpflichtet, die beim AG anfallenden Abfälle ordnungsgemäß und sofort zu entsorgen. Zu diesem Zweck hat er die einschlägigen Gesetze, Verordnungen und sonstigen öffentlich-rechtlichen Vorschriften  z.B. das Kreislaufwirtschafts- und Abfallgesetz - einzuhalten. Eine Zwischenlagerung von Abfällen ist nicht gestattet.

Sollten die für den Transport und die Entsorgung erforderliche Genehmigungen erlöschen, ist dies dem AG unverzüglich schriftlich mitzuteilen. Mit Übernahme der Abfälle durch den AN gehen Eigentum, Gefahr, Verkehrssicherungspflicht und öffentlich-rechtliche Verantwortung auf diesen über.

Der AG behält sich vor zu prüfen, ob der AN seinen Pflichten nachgekommen ist. Hierzu kann der AG Einsicht nehmen in die vom AN nach öffentlich-rechtlichen Vorschriften zu führenden Nachweisbücher und in den Genehmigungsbescheid der angefahrenen Abfallentsorgungsanlage, dessen Vorlage der AN zu bewirken hat.

Der AN hat zur Abdeckung aller - sowohl seiner als auch die des AG sich aus der Abfallbeseitigung ergebenden Haftungsrisiken unter Einschluß des Gewässerschäden-Haftungsrisikos auf seine Kosten eine Haftpflichtversicherung in ausreichender Höhe für Personen-, Sach- und Vermögensschäden abzuschließen und dem AG den Abschluß auf Verlangen nachzuweisen. Diese Regelung läßt die Haftung des AN unberührt.

B5) BEDINGUNGEN FÜR BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

*Hinweis: ZTV*
ZUSÄTZLICHE TECHNISCHE VORSCHRIFTEN  (ZTV)
==========================================

Die Arbeiten werden an bewohnten Häusern ausgeführt,
das bedingt mehrere Teilabschnitte der Ausführung, z.B.
Fertigstellung hausweise.
Sämtl. Arbeiten in einer bewohnten Wohnung müssen
in längstens 1 Tag erledigt werden.
Bodenflächen und angrenzende Bauteile
im Bereich der auszuführenden Arbeiten sind
durch Folien, evtl. Schaltafeln o.ä. zu schützen.

Für Angebot, Lieferung, Ausführung und Abrechnung gelten neben dem Leistungsverzeichnis:
die neuesten DIN-Normen, VDE- und VDI-Richtlinien
die Vorschriften der zuständigen Behörden (z.B. Bauaufsicht, Gewerbeaufsicht, Brandverhütung, TÜV), Berufsgenossenschaften und Versorgungsbetriebe
die Bestimmungen der Gerüstbauordnung

Baustoffe und Bauteile dürfen nicht in Treppenhäusern
und auf Verkehrsflächen gelagert werden.

In den Einheitspreisen sind enthalten:
--------------------------------------
Die Schuttabfuhr einschl. Entsorgungsgebühren in allen
Positionen.
Die rechtzeitige Benachrichtigung der Wohnungsinhaber
über den beabsichtigten Beginn der Arbeiten.

Sämtliche Lieferungen und Leistungen, die zur sachgemäßen Herstellung der Arbeiten erforderlich sind, wie
z.B. Fahrt- u. Transportkosten, Standgebühren u. dergl.
erforderliche Gerüste bis zu einer Höhe der Arbeitsbühne von 2,00 m über Flur und Schutzgerüste gemäß den Un-
fallverhütungs-Vorschriften, soweit kein Arbeitsgerüst
bauseits gestellt wird

Das tägliche Säubern der Arbeitsstelle bei Arbeitsschluß. Bauschutt darf grundsätzlich nicht im Gebäude
gelagert werden
Das Schützen der Bodenflächen und angrenzenden
Bauteile

*Hinweis: Hinweise:*
Hinweise:
Im Fensterpreis müssen folgende Nebenleistungen enthalten
sein, sofern nicht gesondert aufgezeigt:

- 1 Aufmaß (die  im Angebot angebeben Maße verstehen sich als Ca-Maße) vor Ort, bei Neubau/Sanierung nur mit Meterriß
- Fotodokumentation vorher - nachher zum Abgleich
- Dem AG sind nach dem Aufmaß Angaben der Brüstungshöhen zu übermitteln sowie die Info zur Stellung von bauseitigen Einzelgerüsttürmen für die Montage von gekoppelten Fensterelementen
- Demontage (inkl.Schützen der Laufwege und mieterseitigem Mobiliar mit ggf. Verräumungsarbeiten), Transport und Entsorgung der alten (Holz/Kunststoff oder KDF) Fenster sowie Fensterbänke
- Für evtl. Demontage und Entsorgung von asbesthaltigen Stoffen wird ein Mehrpreis je nach Aufwand berechnet.
- Ein Sachkundenachweis TRGS 521 ist dem EK vorzulegen
- Koppeln zweier Fenster (Küche, Kammer, Bad) inkl. zusätzliche Kopplungsprofile mit Stahleinlage, inkl. Oberlichtöffner mit Handhebel
- äußere Abdichtung, schlagregendicht mit vorkomprimiertemverkleben einer EPDM Bahn zur Abdichtung der Fensterbank bis zur WDVS-Maßnahme (nur falls über den Winter)
- Dichtband entsprechender Stärke und Folie
- Ausschäumen der Bauanschlußfugen mit PU-Schaum
- Fensterbankanschlussprofile
- Schichtstoff Innenfensterbänke, in Standardfarben des Herstellers, Ausladung 25 cm, fertig montiert
- Innenabdichtung dampfdicht mit überputzbarer Fensterfolie oder Dichtband
- Innenbeleistung mit PVC-Material bis 60 mm Breite
- Innenversiegelung (Schönheitsfuge)
- Justieren der Fenster
- Die Abrechnung erfolgt Wohnungsbezogen (je Wohnung und Positionen) und wird im Excel-Format übergeben

Es ist dringend darauf zu achten, dass der Einbau der neuen Kunststofffenster mit einer größtmöglichen Fensterfläche zu erfolgen hat. Durch das anbringen des WDVS (ca. 20 bis 30 mm Leibungsdämmung) darf die Fensterfläche später max. kleiner 10% als vorh. sein.

Die Nachweise für das Erreichen der geforderten Uw-Werte gem. Gebäudeenergiegesetz (GEG, 1,3W/m²K) bzw.  Bundesförderung für effiziente Gebäude (BEG, 0,95 W/m²K) bezogen auf das Referenzfenster ( bei unterschiedlichen Systemen je System) sind mit der Werkplanung vorzulegen.

### Bereich 01 ISO-Fenster

#### Abschnitt 01.01 Vorarbeiten / Baustelleneinrichtung

**01.01.0010 Baustelleneinrichtung**
*** Pauschalposition
Einrichten der Baustelle mit allen für die nachfolgend beschriebenen Arbeiten notwendigen Leistungen.
Liefern sämtlicher für die Durchführung der Arbeiten benötigter Maschinen und Materialien.
Menge: 1,000 psch

**01.01.0020 Werk- und Montageplanung**
*** Pauschalposition
Menge: 1,000 psch

**01.01.0030 Schlussdokumentation**
*** Pauschalposition
Menge: 1,000 psch

**01.01.0040 Bau-WC**
*** Bedarfsposition ohne GB
Liefern, wöchentliche Reinigung eines Bau-WC mit Waschbecken, ohne Wasseranschluss für die Dauer der Arbeiten.

(sofern notwendig und keine Nutzung des Bau-WC anderer
Gewerke möglich ist)
Menge: 10,000 Wo

**01.01.0050 Straßenlandsondernutzung**
*** Pauschalposition
*** Bedarfsposition ohne GB
Einholung der Straßenlandsondernutzung bei den zuständigen Stellen im Namen und Untervollmacht des Bauherren. Die Kosten der Straßenlandsondernutzung trägt der Bauherr.
Inkl. etwaiger Verlängerungen im Zuge der Leistungserbringung.
Menge: 1,000 psch

**01.01.0060 Verkehrsrechtliche Anordnung**
*** Pauschalposition
*** Bedarfsposition ohne GB
Beantragung der verkehrsrechtlichen Anordnung bei den zuständigen Behörden einschl. der Erstellung eines
Verkehrszeichenplanes. Inkl. etwaiger Verlängerungen im Zuge der Leistungserbringung.
Menge: 1,000 psch

#### Abschnitt 01.02 Typ F1, ca. 1000 x 2000 mm (96 Stk)

**01.02.0010 4-tlg. Kunststoff Element (GEG)**
Kunststofffenster, 4-tlg, mit Unterlicht, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Dreh-Kipp
  Li. Öffnungshöhe: mind. 1,20 m
  Li. Öffnungsbreite: mind. 0,9 m (Gesamtelement)

Unterlicht: Festglas
  Höhe ca. 50 cm

Darstellung Bestandsfenster
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Menge: 96,000 Stck

**01.02.0020 3-fach Verglasung für Gesamt Uw < 0,95 W/m2K (BEG)**
Zulage 3-fach Verglasung für Gesamt Uw < 0,95 W/m²K (BEG)
Menge: 96,000 Stck

**01.02.0030 Fensterbank Innen**
Fensterbank Innen
Sprela Profil 200 Innenbank 250 mm weiß
Menge: 105,000 lfm

**01.02.0040 Vento Lüfter MD / Regel-Air**
Menge: 192,000 Stck

#### Abschnitt 01.03 Typ F2, ca. 1000 x 2800 mm (BKT) (16 Stk)

**01.03.0010 4-tlg. Kunststoff Element (GEG)**
Kunststofffenster, BKT, 4-tlg, mit Oberlicht, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Dreh-Kipp, BKT
  Li. Öffnungshöhe: mind. 2,00 m
  Li. Öffnungsbreite: mind. 0,9 m

Oberlicht: Festglas
  Höhe ca. 50 cm

Darstellung Bestandsfenster
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Menge: 16,000 Stck

**01.03.0020 3-fach Verglasung für Gesamt Uw < 0,95 W/m2K (BEG)**
Zulage 3-fach Verglasung für Gesamt Uw < 0,95 W/m²K (BEG)
Menge: 16,000 Stck

**01.03.0030 Vento Lüfter MD / Regel-Air**
Menge: 32,000 Stck

#### Abschnitt 01.04 Typ F3, ca. 900 x 2000 mm (1 Stk)

**01.04.0010 4-tlg. Kunststoff Element (GEG)**
Kunststofffenster, 4-tlg, mit Unterlicht, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Dreh-Kipp
  Li. Öffnungshöhe: mind. 1,20 m

Unterlicht: Festglas
  Höhe ca. 50 cm

Darstellung Bestandsfenster
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Menge: 1,000 Stck

**01.04.0020 3-fach Verglasung für Gesamt Uw < 0,95 W/m2K (BEG)**
Zulage 3-fach Verglasung für Gesamt Uw < 0,95 W/m²K (BEG)
Menge: 1,000 Stck

**01.04.0030 Vento Lüfter MD / Regel-Air**
Menge: 2,000 Stck

#### Abschnitt 01.05 Typ F4, ca. 350 x 2000 mm (19 Stk)

**01.05.0010 2-tlg. Kunststoff Element (GEG)**
Kunststofffenster, 2-tlg, mit Unterlicht, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Dreh-Kipp
  Li. Öffnungshöhe: mind. 1,20 m

Unterlicht: Festglas
  Höhe ca. 50 cm

Darstellung Bestandsfenster
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Menge: 19,000 Stck

**01.05.0020 3-fach Verglasung für Gesamt Uw < 0,95 W/m2K (BEG)**
Zulage 3-fach Verglasung für Gesamt Uw < 0,95 W/m²K (BEG)
Menge: 19,000 Stck

**01.05.0030 Fensterbank Innen**
Fensterbank Innen
Sprela Profil 200 Innenbank 250 mm weiß
Menge: 8,000 lfm

**01.05.0040 Vento Lüfter MD / Regel-Air**
Menge: 38,000 Stck

#### Abschnitt 01.06 Typ F5, ca. 110 x 2000 mm (TRH) (4 Stk)

**01.06.0010 4-tlg. Kunststoff Element (GEG)**
Kunststofffenster, TRH, 4-tlg, mit Unterlicht, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Dreh-Kipp
  Li. Öffnungshöhe: mind. 1,20 m
  Li. Öffnungsbreite: mind. 0,9 m

Unterlicht: Festglas
  Höhe ca. 50 cm

Darstellung Bestandsfenster
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Menge: 4,000 Stck

**01.06.0020 3-fach Verglasung für Gesamt Uw < 0,95 W/m2K (BEG)**
Zulage 3-fach Verglasung für Gesamt Uw < 0,95 W/m²K (BEG)
Menge: 4,000 Stck

**01.06.0030 Fensterbank Innen**
Fensterbank Innen
Sprela Profil 200 Innenbank 250 mm weiß
Menge: 5,000 lfm

#### Abschnitt 01.07 Typ F6, ca. 1100 x 700 mm (TRH) (1 Stk)

**01.07.0010 1-tlg. Kunststoff Element (GEG)**
Kunststofffenster, TRH, 1-tlg, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Kipp
  Li. Öffnungsbreite: mind. 0,9 m

Darstellung Bestandsfenster
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Menge: 1,000 Stck

**01.07.0020 3-fach Verglasung für Gesamt Uw < 0,95 W/m2K (BEG)**
Zulage 3-fach Verglasung für Gesamt Uw < 0,95 W/m²K (BEG)
Menge: 1,000 Stck

**01.07.0030 Fensterbank Innen**
Fensterbank Innen
Sprela Profil 200 Innenbank 250 mm weiß
Menge: 1,500 lfm

**01.07.0040 Handhebel**
*** Bedarfsposition mit GB
Menge: 1,000 Stck

#### Abschnitt 01.08 Typ F7, ca. 1500 x 2000 mm (9 Stk)

**01.08.0010 6-tlg. Kunststoff Element (GEG)**
Kunststofffenster, 6-tlg, mit Unterlicht, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Dreh-Kipp
  Li. Öffnungshöhe: mind. 1,20 m
  Li. Öffnungsbreite: mind. 0,9 m (Gesamtelement)

Unterlicht: Festglas
  Höhe ca. 50 cm

Darstellung Bestandsfenster
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Menge: 9,000 Stck

**01.08.0020 3-fach Verglasung für Gesamt Uw < 0,95 W/m2K (BEG)**
Zulage 3-fach Verglasung für Gesamt Uw < 0,95 W/m²K (BEG)
Menge: 9,000 Stck

**01.08.0030 Fensterbank Innen**
Fensterbank Innen
Sprela Profil 200 Innenbank 250 mm weiß
Menge: 15,000 lfm

**01.08.0040 Vento Lüfter MD / Regel-Air**
Menge: 18,000 Stck

#### Abschnitt 01.09 Typ F8, ca. 1500 x 2000 mm (TRH) (3 Stk)

**01.09.0010 5-tlg. Kunststoff Element (GEG)**
Kunststofffenster, TRH, 5-tlg, mit Unterlicht, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Dreh-Kipp
  Li. Öffnungshöhe: mind. 1,20 m
  Li. Öffnungsbreite: mind. 0,9 m

Unterlicht: Festglas
  Höhe ca. 50 cm

Darstellung Bestandsfenster
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Menge: 3,000 Stck

**01.09.0020 3-fach Verglasung für Gesamt Uw < 0,95 W/m2K (BEG)**
Zulage 3-fach Verglasung für Gesamt Uw < 0,95 W/m²K (BEG)
Menge: 3,000 Stck

**01.09.0030 Fensterbank Innen**
Fensterbank Innen
Sprela Profil 200 Innenbank 250 mm weiß
Menge: 5,000 lfm

#### Abschnitt 01.10 Typ F9, ca. 1500 x 700 mm (TRH) (1 Stk)

**01.10.0010 1-tlg. Kunststoff Element (GEG)**
Kunststofffenster, TRH, 1-tlg, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Kipp
  Li. Öffnungsbreite: mind. 0,9 m

Darstellung Bestandsfenster
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Menge: 1,000 Stck

**01.10.0020 3-fach Verglasung für Gesamt Uw < 0,95 W/m2K (BEG)**
Zulage 3-fach Verglasung für Gesamt Uw < 0,95 W/m²K (BEG)
Menge: 1,000 Stck

**01.10.0030 Fensterbank Innen**
Fensterbank Innen
Sprela Profil 200 Innenbank 250 mm weiß
Menge: 2,000 lfm

**01.10.0040 Handhebel**
*** Bedarfsposition mit GB
Menge: 1,000 Stck

#### Abschnitt 01.11 Typ F10, ca. 1000 x 1800 mm (Giebel) (1 Stk)

**01.11.0010 1-tlg. Kunststoff Element (GEG)**
Kunststofffenster, 1-tlg, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Dreh-Kipp
  Li. Öffnungshöhe: mind. 1,20 m
  Li. Öffnungsbreite: mind. 0,9 m (Gesamtelement)
Menge: 1,000 Stck

**01.11.0020 3-fach Verglasung für Gesamt Uw < 0,95 W/m2K (BEG)**
Zulage 3-fach Verglasung für Gesamt Uw < 0,95 W/m²K (BEG)
Menge: 1,000 Stck

**01.11.0030 Fensterbank Innen**
Fensterbank Innen
Sprela Profil 200 Innenbank 250 mm weiß
Menge: 2,500 lfm

**01.11.0040 Vento Lüfter MD / Regel-Air**
Menge: 2,000 Stck

#### Abschnitt 01.12 Typ F11, ca. 1000 x 1800 mm (Giebel/Terrassel) (3 Stk)

**01.12.0010 1-tlg. Kunststoff Element (GEG)**
Kunststofffenster, 1-tlg, ISO-Verglasung

Demontage / Entsorgung Bestands- Holzeinfach- oder Kunststofffenster

Lieferung und Montage Fenster:
Serie  LIVING 82 o.glw.
Farbe Elementweiß
Farbe Dichtungsilbergrau
RandverbundWarme Kante grau
Glas  2-fach Glas, Ug 1,0 W/m²K für Uw < 1,3 W/m²K (gem. GEG)
  Glasaufbau: 4/16/4
Griff  BASIS / Standard weiß,
  Fehlbediensperre
Entwässerung  Entwässerung außen
SchallschutzklasseSSK III

Fensterteilung, Dreh-Kipp-Funktion, Öffnungsrichtung gem. Bestandsfenster übernehmen.

Hauptflügel: Dreh-Kipp
  Li. Öffnungshöhe: mind. 1,20 m
  Li. Öffnungsbreite: mind. 0,9 m (Gesamtelement)
Menge: 1,000 Stck

**01.12.0020 3-fach Verglasung für Gesamt Uw < 0,95 W/m2K (BEG)**
Zulage 3-fach Verglasung für Gesamt Uw < 0,95 W/m²K (BEG)
Menge: 3,000 Stck

**01.12.0030 Fensterbank Innen**
Fensterbank Innen
Sprela Profil 200 Innenbank 250 mm weiß
Menge: 1,500 lfm

**01.12.0040 Vento Lüfter MD / Regel-Air**
Menge: 2,000 Stck

#### Abschnitt 01.13 Zulagen übergreifend

**01.13.0010 Beiputz/Maler/Fliesenleger Fensterleibungen Innen**
Beiputz/Maler/Fliesenlegerarbeiten an Fensterleibungen, Innen

Beiputzarbeiten und Malerarbeiten an Fenstern nach Austausch. Eine umlaufende Laibungstiefe bis ca. 25 cm zzgl. Übergang Leibung zur Wand von ca. 10 cm ist einzkalkulieren.
Nach erfolgten Beiputzarbeiten die betroffenen Flächen an den vorgefundenen Bestand anpassen, inkl. Material, Terminierungen, allen erforderlichen Vor- und Nebenarbeiten
Menge: 800,000 lfm

**01.13.0020 Beiputz / Malerarbeiten Fensterbank Innen**
Beiputz / Malerarbeiten Fensterbank Innen

Nach erfolgtem Fensteraustausch und Einbau der Fensterbank die betroffenen Flächen an den vorgefundenen Bestand anpassen, inkl. Material, Terminierungen, allen erforderlichen Vor- und Nebenarbeiten
Menge: 160,000 lfm

**01.13.0030 Lüfter ZFHA5-35 Plus**
*** Bedarfsposition mit GB
Zulage Lüfter ZFHA5-35 Plus
Menge: 40,000 Stck

**01.13.0040 Lüfter ZFK 35 (Ofen, Kaminzimmer)**
*** Bedarfsposition ohne GB
Zulage Lüfter ZFK 35 (Ofen, Kaminzimmer)
Menge: 1,000 Stck

**01.13.0050 EPDM Abdichtung, Witterungsschutz**
*** Bedarfsposition ohne GB
Zulage EPDM, Abdichtung über Winterzeit
Menge: 160,000 lfm

**01.13.0060 Kastendoppelfenster. Rahmenverbreiterung 50 mm**
*** Bedarfsposition ohne GB
Zulage bei Kastendoppelfenster:
Demontage/ Entsorgung Kastendoppelfenster
Rahmenverbreiterung 50/82mm, weiß
Aufmauern unter der Fensterbank
Anarbeitung KDF durch Trockenbau etc.
Menge: 1,000 lfm

**01.13.0070 Kastendoppelfenster. Rahmenverbreiterung 30 mm**
*** Bedarfsposition ohne GB
Zulage bei Kastendoppelfenster:
Demontage/ Entsorgung Kastendoppelfenster
Rahmenverbreiterung 30/82mm, weiß
Aufmauern unter der Fensterbank
Anarbeitung KDF durch Trockenbau etc
Menge: 1,000 lfm

**01.13.0080 Fensterbank Außen**
*** Bedarfsposition ohne GB
Menge: 160,000 lfm

**01.13.0090 Demontage und Entsorgung KMF-Wolle**
*** Bedarfsposition ohne GB
Menge: 1,000 lfm

#### Abschnitt 01.14 Sonstiges

**01.14.0010 Termine mit Mietern**
*** Pauschalposition
Terminvereibarungen des AN mit den Mietern (ca. 43 Stck.) zum Feinaufmaß sowie der Fenstermontage und Beiputz-/Malerarbeiten. (telefonisch, postalisch, E-Mail).

Es werden Mieterlisten mit allen vorhanden Kontaktdaten übergeben, die vertraulich (Datenschutz) zu behandeln sind.
Seitens der AG werden Sie den Mietern im Vorfeld als ausführende Firma benannt.

Die Termininierung sowie die Versuche dazu sind  zu dokumentieren. Die tatsächliche Anzahl der Versuche ist für diese Pauschale unrelevant und wird auch nicht als Mehraufwand vergütet, was einzukalkulieren ist.
Menge: 1,000 psch

**01.14.0020 Stundenlohnarbeiten**
Stundenlohnarbeiten zum Nachweis auf gesonderte Anweisung des AG
Menge: 10,000 Std
